# EIS 2
Angebotsaufforderung (GAEB 90, DA83)
Währung: EUR
Auftraggeber: Covivio Wohnen GmbH

## Zusätzlicher Text
Reinigungarbeiten

Abschnitt
MengeRiegel
ca. 8100  m²Tower
ca. 3700  m²
Ausführung Grobreinigung
ab 13.02.2025

Ausführung Feinreinigung
HH  03.12.2025 - 26.01.2026
RIE  31.10.2025 - 13.11.2025

## Zusätzlicher Text
ALLGEMEINE PROJEKTBESCHREIBUNG EIS 2
Grundstück:
EIS2 - Eiswerderstraße 12 in 13585 Berlin/Spandau

Neubauprojekt:

Das Projekt EIS-2 umfasst einen Gewerberiegel mit einem Hochhaus. Beide
Bauabschnitte erhalten eine verbindende Tiefgarage. Insgesamt sollen im
Turm 17 Wohnungen sowie eine Büro- bzw. Praxisfläche und im Erdgeschoss
ein Restaurant entstehen. Im angrenzenden Riegel werden weitere
Büroflächen und ein Boardinghouse mit 68 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Turm

Kennzahlen Turm:
Wohneinheiten  = 17 WE
Gewerbe: 1 Restaurant, 1 Gewerbe (5 Büroräume und 1 Besprechungsraum)

Kennzahlen Riegel:
Gemietete Wohneinheiten  = 97 Apartments
Gewerbe = 1 Büroraum, 1 Rezeption, 1 Personal

Kennzahlen EIS2:
Gewerbliche Einheiten (Insgesamt) = 43
Wohnen Turm (2.-10,OG) = 2.303 m²Office Turm (1.OG) = 269 m²Gastro
Turm (EG) = 436 m²Boardinghouse Riegel (EG.-3,OG)  = 4.875 m²Summe
Gewebe = 5.578 m²

BGF
Riegel: 5.738,9 m²Turm: 4.515,64 m²inkl. UG-1 und UG-2

Sonstiges:
Die vorgesehenen Bauleistungen werden entsprechend der derzeit
geltenden öffentlich-rechtlichen Vorschriften, der dort geforderten
bautechnischen Nachweise und nach den allgemein anerkannten Regeln der
Baukunst und der Technik ausgeführt. Die Anforderungen des Brandschutzes
sind einzuhalten.

Die Erschließung des Grundstückes an das vollständig ausgebaute
öffentliche Straßenland im Sinne des Baugesetzbuches und des
Erschließungsbeitragsgesetzes ist gesichert.

Die Dimensionierung sämtlicher Medien werden mit den Versorgungsträgern
entsprechend des heutigen Standards abgestimmt und eingerichtet.

## Zusätzlicher Text
1.0 Grundlagen

Der sachliche Geltungsbereich ergibt sich ebenso wie die technische
Ausführung grundsätzlich aus den "Richtlinien für Vergabe und Abrechnung
von Gebäudereinigungsarbeiten", aufgestellt vom GAEB, in zweiter
Rangfolge die "Richtlinien für Vergabe und Abrechnung im
Gebäudereiniger-Handwerk", herausgegeben vom Bundesinnungsverband des
Gebäudereiniger-Handwerks (BIV). Bei Widersprüchen zwischen dieser
Richtlinie und den Angaben in den Vorbemerkungen oder der
Leistungsbeschreibung haben diese Angaben Vorrang vor der Richtlinie.

Ergänzend sind folgende ATV zu berücksichtigen:
DIN 18 299 Allgemeine Regelungen für Bauarbeiten jeder Art
BGI 659 Gebäudereinigungsarbeiten
BGR 209 Umgang mit Reinigungs- und Pflegemitteln
BIV-Richtlinie
Richtlinien für Vergabe und Abrechnung im Gebäudereiniger-Handwerk
Herausgeber: Bundesinnungsverband des Gebäudereiniger-Handwerks (BIV).
Es gelten nur die Abschnitte 2, 3, 4, 5.0 und 6 der Richtlinie.
Bei Widersprüchen zwischen dieser Richtlinie und den Angaben in den
Vorbemerkungen oder der Leistungsbeschreibung haben diese Angaben
Vorrang vor der Richtlinie.

RAL-GZ 902 Gebäudereinigung - Gütesicherung

Die Pflegehinweise der Hersteller der zur Anwendung kommenden Materialen
sind bei den Reinigungsarbeiten zu beachten.

Weiterhin gelten sämtliche europäischen und nationalen Vorschriften,
Merkblätter, Stoff- und Prüfnormen usw jeweils in ihrer aktuellen
Fassung.
Als vereinbart gelten weiterhin die Herstellerverarbeitungsangaben,
Zulassungen und Empfehlungen der jeweiligen Fachverbände.

2.0 Ausführung
2.1 Allgemeine Angaben
Wasserverunreinigende Substanzen dürfen weder innerhalb noch außerhalb
des Gebäudes über Einläufe entsorgt werden.

Der AN versorgt eigenständig und selbstverantwortlich Pflegehinweise
aller vorgefundenen Materialien, insbesondere Hinweise zum Schutz /
Erhalt der Rutschhemmung bei Böden.
Grundsätzlich verpflichtet sich der Auftragnehmer, nur zugelassene
Reinigungsmittel zu verwenden, die keine Rückstände hinterlassen oder zu
Schäden auf den Materialoberflächen führen.

Reinigungs-, Pflege- und Behandlungsmittel, die feuergefährliche oder
gesundheitsschädigende Bestandteile enthalten, sind entsprechend ihrer
Eigenart und unter Beachtung der einschlägigen Vorschriften und
Verordnungen zu
lagern und zu verarbeiten.

Durch den Einsatz von Reinigungsmitteln dürfen am Arbeitsplatz
grundsätzlich die nach TRGS 900 festgelegten Grenzwerte in der Luft -
MAK- und TAK-Werte - nicht - auch nicht kurzzeitig - überschritten
werden. Im Ausnahmefall muss die Exposition Dritter ausgeschlossen sein.
Der Einsatz der in der TRGS 905 aufgeführten stark
gesundheitsschädlichen Stoffe ist absolut verboten.

Nachbehandlungsmittel, wie z.B. konservierende oder hydrophobierende
Mittel dürfen nur verwendet werden, wenn sie in der
Leistungsbeschreibung vorgeschrieben sind.

Vom Auftraggeber werden folgende Qualitätsanforderungen gestellt, soweit
es nach dem Stand der Technik möglich ist:
staubfreischlierenfreifleckenfreiDer Auftraggeber ist unverzüglich
zu benachrichtigen, wenn Schäden an den zu bearbeitenden Flächen während
oder nach der Reinigung sichtbar werden.

Vor Arbeitsaufnahme sind die zu reinigenden Flächen und Bauteile vom
Auftragnehmer auf Beschädigung oder auf herkömmliche Art nicht zu
beseitigende Verunreinigungen zu untersuchen. Beanstandungen sind dem
Auftraggeber schriftliche drei Tage vor Ausführungsbeginn mitzuteilen.

Der AN hat die örtlichen Verhältnisse daraufhin zu prüfen, ob sie für
die Durchführung seiner Leistung geeignet sind. Er hat dem Auftraggeber
Bedenken gegen die vorgeschriebene Art der Ausführung unverzüglich
mitzuteilen.

Bedenken sind insbesondere geltend zu machen, wenn die zu bearbeitenden
Flächen und Gegenstände in einem für die Ausführung ungeeigneten Zustand
sind, bei ungeeigneten Temperatur- und Luftverhältnissen und bei
sonstigen Hindernissen.

Bäder mit sanitären Einrichtungsgegenständen sind von Resten, wie
Schutzfolien, Aufklebern etc. frei zu machen und schlierenfrei mit
geeignetem Reinigungsmittel zu wischen; einschl. Nachtrocknung in einem
zweiten Arbeitsgang. Sanitär-Porzellan ist gründlich naß zu reinigen.
Armaturen sind zu polieren.

Kunststoffbeschichtete Flächen sind unter Zusatz antistatischer Mittel
feucht zu reinigen. Lackierte Flächen sind grundsätzlich feucht zu
reinigen.

Rutschhemmend ausgebildete Natursteinbeläge der Rutschsicherheitsgruppe
R 9 dürfen nur mit rückstandsfreien, für Naturstein geeigneten Reinigern
behandelt werden.
Durch Reinigungsarbeiten vorübergehend glatte Fußbodenflächen sind
abzusperren. Falls Verkehrswege davon
betroffen sind, ist abschnittsweise zu arbeiten.

Bauelemente aus Holz wie Türfutter, Türblattoberflächen, feste
Einbauten, Parkettoberflächen etc. sind mit besonderer Sorgfalt zu
reinigen und es ist im besonderen darauf zu achten, daß keinerlei
Wasserflecken zurückbleiben. Das Reinigen beinhaltet auch das Reinigen
der Beschläge und Beschilderungen.

Decken- und Wandflächen sind trocken zu entstauben. Größere
Verschmutzungen sind zunächst mechanisch zu entfernen.

Bei Heizkörpern sind ohne Werkzeug demontierbare Blenden zu entfernen,
inkl. wiederaufbringen, um die Reinigung auch hinter- / unterhalb von
Blenden ausführen zu können. Heizkörper sind mit geeignetem Gerät zu
reinigen, dabei entdeckte Undichtigkeiten sind unverzüglich dem
Auftraggeber zu melden. Regler, Sensoren, wie z.B. Thermostatventile,
Raumthermostate, Bewegungsmelder, dürfen nicht verstellt werden.

Fensterbretter und Sohlbänke dürfen grundsätzlich nur mit
lastverteilenden Auflagen und nach Absprache mit der Bauleitung betreten
werden.

Technische Installationen sind zu entstauben; eventuelle Farbreste und
dgl. sind sorgfältig zu beseitigen.

Es ist dem Reinigungspersonal untersagt, im Gebäude zu rauchen. Der
Auftragnehmer hat darauf zu achten, daß das Rauchverbot eingehalten
wird.

Die Weitergabe von Schlüsseln an Dritte ist untersagt. Für
Schlüsselübergabe an Mitarbeiter ist ein schriftlicher Nachweis zu
führen.

Mit Türschließern versehene Türen mit Brand- und
Rauchschutzanforderungen dürfen nur während der Reinigungsarbeiten an
den Bodenflächen im unmittelbaren Öffnungsbereich, in Absprache mit dem
Türenhersteller und der Bauleitung des AG, kurzfristig geöffnet
festgestellt werden. Die Türen sind sofort nach Abschluss der Reinigung
des Öffnungsbereiches wieder zu verschließen und Hilfsmittel zum
Offenhalten, z.B. Unterlegkeile, zu entfernen. Das gilt auch, wenn
mehrere Reinigungsgänge erforderlich sind und diese nicht im
unmittelbaren Zusammenhang durchgeführt werden können. Weder die Türen,
noch die Türschließer und die Bodenflächen dürfen durch Hilfsmittel zum
Offenhalten der Türen beschädigt werden.

2.2 Leichtmetallreinigung (Bleche und Profile)
Die Reinigung ist grundsätzlich nach den Vorgaben des Herstellers
durchzuführen. Außerdem ist die Durchführung der Reinigung mit dem
Hersteller abzustimmen. Bei evtl. stärker verschmutzten Bauteilen ist
nach den Vorgaben des Herstellers eine Nachreinigung mit einem
Spezial-Aluminium-Reiniger vorzunehmen. Die Nachbehandlung mit
konservierenden Pflegemitteln sowie ein etwaiges Polieren der
Fassadenelemente ist ebenfalls nach den Vorgaben des Herstellers
durchzuführen.

2.3 Reinigung von farbbeschichteten Teilen
Es gelten die gleichen Vorschriften wie für die Leichtmetallreinigung.
In keinem Fall dürfen schleifende oder kratzende Arbeitsmittel verwendet
werden. Beschädigte Lackoberflächen werden als Mängel gerügt.

2.4 Glasreinigung
Für die Klarglas-Reinigung sind die Reinigungshinweise der
Glashersteller zu beachten. Für Sonnenschutzverglasung und Lotuseffekt-
Beschichtungenwird ausdrücklich auf die Herstellerrichtlinien für die
Reinigung von Sonnenschutzgläsern hingewiesen.

Glasflächen jeglicher Art sind sachgemäß zu reinigen, Farbreste und
starke Verschmutzungen sind fachgerecht zu entfernen, einschl.
abzuledern. Bei grober Verschmutzung sind die Flächen mit einem
Spezialglashobel zu bearbeiten, wobei dieser so einzusetzen ist, daß ein
Verkratzen und sonstige Kratzspuren in jeder Form auszuschließen sind.

2.5 Reinigung der Fensterprofile
Grundsätzlich sind sämtliche Fensterprofile, auch in den Falzen, Fugen
und Überschlägen zwischen Blendrahmen und Flügelrahmen und anderen
Rahmenteilen, zu reinigen. Insbesondere ist sämtlicher Bauschutt, Mörtel
o. ä. zu entfernen. Profile sind auszusaugen.

2.6 Reinigung von Beschlägen
Sämtliche Beschlagsteile sind in die Reinigung einzubeziehen. Bei
Beschädigungen an Beschlagsteilen sind diese gegen neue Beschläge
auszutauschen. Nach der Grundreinigung erfolgt das Aufbringen der von
Herstellern vorgeschriebenen Schmiermittel, Fette o. ä. für die
einwandfreie Funktion der Beschläge.

2.7 Grundreinigung von betriebstechnischen Anlagen
Zur Abnahme sind sämtliche betriebstechnischen Anlagen einer
Grundreinigung zu unterziehen. Hierzu gehören sämtliche Anlagenteile,
wie Zentral- und Versorgungsgeräte, Feldinstallationen usw. Insbesondere
wird auf die Reinigung folgender Teile hingewiesen:
Reinigung der Kabelbühnen von Bauschutt o. ä.,Reinigung von Schächten,
Installationskanälen, Unterfahrten usw.,Reinigung der Gruben von
HebeanlagenReinigung von Schaltschränken und Schaltkästen, Entfernen
von Kabelresten, Installationsmaterial usw.

## Zusätzlicher Text
Grundlage der Leistungsbeschreibung sind:

Alle auf dem Planserver zum Zeitpunkt der Ausschreibung befindlichen
Pläne, Berechnungen und Dokumente. Sollte der Datenversand per Mail
erfolgen, gelten alle im Directory Print aufgelisteten Pläne,
Berechnungen und Dokumente. Eine Prüfung auf Vollständigkeit der
Unterlagen obliegt dem Bieter.

## Gebäudereinigung
Datum: 13.08.24

### Los 01 Riegel

#### Titel 01 Grobreinigung

**01.010 Baugrobreinigung innen**
Baugrobreinigung von verschiedenen Räumen im gesamten
Bauvorhaben, nach Anweisung der Bauleitung, zu
entsorgende
Stoffe aufnehmen, aus dem Gebäue bringen und sortiert
entsorgen, Entsorgung des anfallenden Bauschutts bzw.
Verpackungsmaterial (separat ausgeschrieben).

Die Reinigung erfolgt zu unterschiedlichen Zeiten.

Abrechnungsgrundlage: m² Netto-Raumfläche

UG2 - STG
Menge: 8100,000 m²

**01.020 Betonflächen leicht verschmutzt, reinigen**
Betonflächen leicht verschmutzt von Staub und leichten
Verschmutzungen durch saugen reinigen und angefallenen
Schmutz beseitigen und fachgerecht entsorgen.
Menge: 8100,000 m²

**01.030 Baugrobreinigung außen**
Baugrobreinigung vom Außengelände im gesamten
Bauvorhaben,
nach Anleitung der Bauleitung, zu entsorgene Stoffe
aufnehmen
und sortiert entsorgen, Entsorgung des anfallenden
Bauschutts
bzw Verpackungsmaterial.

Die Reinigung erfolgt zu unterschiedlichen Zeiten.

Abrechnungsgrundlage: m²
Menge: 1500,000 m²

**01.040 Bauschutt beseitigen**
Bauschutt fachgerecht entsorgen

Abrechnungsgrundlage: m³ Bauschutt
Menge: 15,000 m³

**01.050 Bauabfall, Holz, A I bis III, Entsorgung**
Bauabfall, Holz, Abfallkategorie A I bis III,
fachgerecht entsorgen.
AVV-NR.: 17.02.01

Abfallkategorie A I:
Naturbelassenes oder lediglich mechanisch bearbeitetes
AltholzVerunreinigung bei der Verwendung nicht mehr als
unerheblich mit holzfremden Stoffen Abfallkategorie A
IIVerleimtes, gestrichenes, beschichtetes, lackiertes
oder anderweitig behandeltes Altholzohne
halologenorganische Verbindungen in Beschichtungohne
Holzschutzmittel Abfallkategorie A IIIAltholz mit
halogenorganischen Verbindungen in Beschichtungohne
HolzschutzmittelAbrechnungsgrundlage: Nachweis durch
Wiegeschein.
Menge: 5,000 m³

**01.060 Bauabfall, Kunststoff, Entsorgung**
Bauabfall, Kunststoff, fachgerecht entsorgen.
AVV-NR.: 17.02.03
Abrechnungsgrundlage: Nachweis durch Wiegeschein.
Menge: 10,000 m³

**01.070 Bauabfall, gemischte Bauabfälle, Entsorgung**
Bauabfall, gemischte Bauabfälle, fachgerecht entsorgen.
AVV-NR.: 17.01.07

Abrechnungsgrundlage: Nachweis durch Wiegeschein.
Menge: 20,000 m³

**01.080 Bauabfall, Styropor, Entsorgung**
Bauabfall, Styropor oder ähnliches, fachgerecht
entsorgen.
AVV-NR.: 17.06.04

Abrechnungsgrundlage: Nachweis durch Wiegeschein.
Menge: 3,000 m³

**01.090 Stundensatz, Gebäudereinig, grob**
Arbeiten, welche nicht in den Positionen erfasst sind
und gegen
Nachweis zur Ausführung kommen, nach Aufforderung der
Bauleitung

Ausführungskraft: Helfer
Menge: 50,000 h

#### Titel 02 Feinreinigung

**02.010 Aufnehmen + Entsorgen Schutzabdeckung, Tetrapack-Folie**
*** Bezugsbeschreibung
Aufnehmen und Entsorgen der Schutzabdeckung von
Bodenfliesen, Betonwerkstein und Parkett.

Material: Tetrapack-Folie

EG - STG
Menge: 5500,000 m²

**02.020 Aufnehmen + Entsorgen Schutzabdeckung, MDF-Platten**
*** Bedarfsposition ohne GB
*** gemäß Ausführungsbeschreibung Aufnehmen und Entsorgen der Schutzabdeckung von
*** wie Position 02.010
MDF-Platten, Stärke ca. 3 mm
Menge: 1,000 m²

**02.030 Wohnfläche, feinreinigen,**
Wohnfläche bis zum Erreichen einer schmutzfreien
Oberfläche
inkl. Entfernen von Schutzfolien und Etiketten
feinreinigen.

Das umfasst u.a. folgendes:
Bodenbeläge inkl. FußleistenFenster aus Holz, Metall
oder Kunststoff mit Verglasung, Beschlägen, inneren und
äußeren FensterbänkenBalkon-/Terrassen-Böden und
Geländer ohne GlasHolztüren mit deren
BeschlägenWandfliesen und sonstige
WandbelägeWaschbecken, Badewannen, WC's, Spülkästen,
Glasduschtrennwände, DuschtassenHeizkörper inkl.
Anbindungenoffen verlegte Installationsleitungen inkl.
sämtlicher ZubehörteileBalkone, Belag aus Holzwerkstoff
(WPC) bzw. Betonplatten/Fliesen/Natur- o.
FeinsteinzeugKleberückstände wie z. Bsp. Malerband /
Abklebeband reinigen an Bauteilen
Menge: 4550,000 m²

**02.040 Treppenhaus/Eingangsbereich,**
Treppenhaus bis zum Erreichen einer schmutzfreien
Oberfläche
inkl. Entfernen von Schutzfolien und Etiketten
feinreinigen.

Das umfasst u.a. folgendes:
Bodenbeläge inkl. FußleistenFenster aus Holz, Metall
oder Kunststoff mit Verglasung, Beschlägen, inneren und
äußeren FensterbänkenHolztüren mit deren
BeschlägenWandfliesen und sonstige WandbelägeHeizkörper
inkl. Anbindungenoffen verlegte Installationsleitungen
inkl. sämtlicher ZubehörteileHandläufe,
GeländerKleberückstände wie z. Bsp. Malerband /
Abklebeband reinigen an BauteilenOrt: Treppenhaus
Menge: 540,000 m²

**02.050 Untergeschoss; Kellerräume/Technikräume,**
Kellerräume bis zum Erreichen einer schmutzfreien
Oberfläche
inkl. Entfernen von Schutzfolien und Etiketten
feinreinigen.

Das umfasst u.a. folgendes:
Bodenbeläge inkl. FußleistenFenster aus Holz, Metall
oder Kunststoff mit Verglasung, Beschlägen, inneren und
äußeren FensterbänkenHolztüren mit deren
BeschlägenWandfliesen und sonstige WandbelägeHeizkörper
inkl. Anbindungenoffen verlegte Installationsleitungen
inkl. sämtlicher ZubehörteileHandläufe,
GeländerKleberückstände wie z. Bsp. Malerband /
Abklebeband reinigen an BauteilenOrt: Untergeschoss,
Kellerräume/Technikräume
Menge: 450,000 m²

#### Titel 03 Finalreinigung zur Übergabe

**03.010 Nachreinigung Bodenfläche**
Leistung erfolgt nach Feinreinigung auf Nachweis und
gemäß
Anweisung Bauleitungen, nebelfeucht durchwischen zur
Übergabe
ParkettBetonstein, VinylbödenBodenfliesen
Menge: 5100,000 m²

**03.020 Nachreinigung von Fensterflächen**
Leistung erfolgt nach Feinreinigung auf Nachweis
und gemäß Anweisung Bauleitungen

Berechnungsgrundlage: einseitig aufgemessen und
beitseitig gereinigt
Menge: 1150,000 m²

**03.030 Appartements, nachreinigen, bis 50 m²**
Wohneinheit nachreinigen nach Feinreinigung, auf
Nachweis
und auf Anweisung der Bauleitung AG Als
Komplettleistung
sowie aller Nebenleistungen inkl. Entfernen von
Schutzfolien
und Etiketten.

Wohnfläche: bis 50 m²
Menge: 86,000 St

**03.040 Appartements, nachreinigen, bis 75 m²**
Wohnfläche: bis 75 m²
Menge: 10,000 St

**03.050 Zusätzliche An- und Abfahrt**
An- und Abfahrt inkl. Klienwerkzeug zu Zeiten, zu denen
die Baustelle seitens des AN nicht besetzt ist.
Menge: 5,000 St

### Los 02 Tower

#### Titel 01 Grobreinigung

**01.010 Baugrobreinigung innen**
Baugrobreinigung von verschiedenen Räumen im gesamten
Bauvorhaben, nach Anleitung der Bauleitung, zu
entsorgende
Stoffe aufnehmen, aus dem Gebäue bringen und sortiert
entsorgen, Entsorgung des anfallenden Bauschutts bzw.
Verpackungsmaterial (separat ausgeschrieben).

Die Reinigung erfolgt zu unterschiedlichen Zeiten.

Abrechnungsgrundlage: m² Netto-Raumfläche

UG2 - STG
Menge: 3700,000 m²

**01.020 Betonflächen leicht verschmutzt, reinigen**
Betonflächen leicht verschmutzt von Staub und leichten
Verschmutzungen durch saugen reinigen und angefallenen
Schmutz beseitigen und fachgerecht entsorgen.
Menge: 3700,000 m2

**01.030 Baugrobreinigung außen**
Baugrobreinigung vom Außengelände im gesamten
Bauvorhaben,
nach Anleitung der Bauleitung, zu entsorgene Stoffe
aufnehmen
und sortiert entsorgen, Entsorgung des anfallenden
Bauschutts
bzw Verpackungsmaterial.

Die Reinigung erfolgt zu unterschiedlichen Zeiten.

Abrechnungsgrundlage: m²
Menge: 750,000 m²

**01.040 Bauschutt beseitigen**
Bauschutt fachgerecht entsorgen

Abrechnungsgrundlage: m³ Bauschutt
Menge: 8,000 m³

**01.050 Bauabfall, Holz, A I bis III, Entsorgung**
Bauabfall, Holz, Abfallkategorie A I bis III,
fachgerecht entsorgen.
AVV-NR.: 17.02.01

Abfallkategorie A I:
Naturbelassenes oder lediglich mechanisch bearbeitetes
AltholzVerunreinigung bei der Verwendung nicht mehr als
unerheblich mit holzfremden Stoffen Abfallkategorie A
IIVerleimtes, gestrichenes, beschichtetes, lackiertes
oder anderweitig behandeltes Altholzohne
halologenorganische Verbindungen in Beschichtungohne
Holzschutzmittel Abfallkategorie A IIIAltholz mit
halogenorganischen Verbindungen in Beschichtungohne
HolzschutzmittelAbrechnungsgrundlage: Nachweis durch
Wiegeschein.
Menge: 5,000 m³

**01.060 Bauabfall, Kunststoff, Entsorgung**
Bauabfall, Kunststoff, fachgerecht entsorgen.
AVV-NR.: 17.02.03
Abrechnungsgrundlage: Nachweis durch Wiegeschein.
Menge: 5,000 m³

**01.070 Bauabfall, gemischte Bauabfälle, Entsorgung**
Bauabfall, gemischte Bauabfälle, fachgerecht entsorgen.
AVV-NR.: 17.01.07

Abrechnungsgrundlage: Nachweis durch Wiegeschein.
Menge: 10,000 m³

**01.080 Bauabfall, Styropor, Entsorgung**
Bauabfall, Styropor oder ähnliches, fachgerecht
entsorgen.
AVV-NR.: 17.06.04

Abrechnungsgrundlage: Nachweis durch Wiegeschein.
Menge: 3,000 m³

**01.090 Stundensatz, Gebäudereinig, grob**
Arbeiten, welche nicht in den Positionen erfasst sind
und gegen
Nachweis zur Ausführung kommen, nach Aufforderung der
Bauleitung

Ausführungskraft: Helfer
Menge: 50,000 h

#### Titel 02 Feinreinigung

**02.010 Aufnehmen + Entsorgen Schutzabdeckung, Tetrapack-Folie**
*** Bezugsbeschreibung
Aufnehmen und Entsorgen der Schutzabdeckung von
Bodenfliesen, Betonwerkstein und Parkett.

Material: Tetrapack-Folie

UG2- STG
Menge: 3505,000 m²

**02.020 Aufnehmen + Entsorgen Schutzabdeckung, MDF-Platten**
*** Bedarfsposition ohne GB
*** gemäß Ausführungsbeschreibung Aufnehmen und Entsorgen der Schutzabdeckung von
*** wie Position 02.010
MDF-Platten, Stärke ca. 3 mm
Menge: 1,000 m²

**02.030 Wohnfläche, feinreinigen,**
Wohnfläche bis zum Erreichen einer schmutzfreien
Oberfläche
inkl. Entfernen von Schutzfolien und Etiketten
feinreinigen.

Das umfasst u.a. folgendes:
Bodenbeläge inkl. FußleistenFenster aus Holz, Metall
oder Kunststoff mit Verglasung, Beschlägen, inneren und
äußeren FensterbänkenBalkon-/Terrassen-Böden und
Geländer ohne GlasHolztüren mit deren
BeschlägenWandfliesen und sonstige
WandbelägeWaschbecken, Badewannen, WC's, Spülkästen,
Glasduschtrennwände, DuschtassenHeizkörper inkl.
Anbindungenoffen verlegte Installationsleitungen inkl.
sämtlicher ZubehörteileBalkone, Belag aus Holzwerkstoff
(WPC) bzw. Betonplatten/Fliesen/Natur- o.
FeinsteinzeugKleberückstände wie z. Bsp. Malerband /
Abklebeband reinigen an Bauteilen
Menge: 2800,000 m²

**02.040 Treppenhaus/Eingangsbereich,**
Treppenhaus bis zum Erreichen einer schmutzfreien
Oberfläche
inkl. Entfernen von Schutzfolien und Etiketten
feinreinigen.

Das umfasst u.a. folgendes:
Bodenbeläge inkl. FußleistenFenster aus Holz, Metall
oder Kunststoff mit Verglasung, Beschlägen, inneren und
äußeren FensterbänkenHolztüren mit deren
BeschlägenWandfliesen und sonstige WandbelägeHeizkörper
inkl. Anbindungenoffen verlegte Installationsleitungen
inkl. sämtlicher ZubehörteileHandläufe,
GeländerKleberückstände wie z. Bsp. Malerband /
Abklebeband reinigen an BauteilenOrt: Treppenhaus
Menge: 475,000 m²

**02.050 Untergeschoss; Kellerräume/Technikräume,**
Kellerräume bis zum Erreichen einer schmutzfreien
Oberfläche
inkl. Entfernen von Schutzfolien und Etiketten
feinreinigen.

Das umfasst u.a. folgendes:
Bodenbeläge inkl. FußleistenFenster aus Holz, Metall
oder Kunststoff mit Verglasung, Beschlägen, inneren und
äußeren FensterbänkenHolztüren mit deren
BeschlägenWandfliesen und sonstige WandbelägeHeizkörper
inkl. Anbindungenoffen verlegte Installationsleitungen
inkl. sämtlicher ZubehörteileHandläufe,
GeländerKleberückstände wie z. Bsp. Malerband /
Abklebeband reinigen an BauteilenOrt: Untergeschoss,
Kellerräume/Technikräume
Menge: 165,000 m²

#### Titel 03 Finalreinigung zur Übergabe

**03.010 Nachreinigung Bodenfläche**
Leistung erfolgt nach Feinreinigung auf Nachweis und
gemäß
Anweisung Bauleitungen, nebelfeucht durchwischen zur
Übergabe
ParkettBetonstein, VinylbödenBodenfliesen
Menge: 3275,000 m²

**03.020 Nachreinigung von Fensterflächen**
Leistung erfolgt nach Feinreinigung auf Nachweis
und gemäß Anweisung Bauleitungen

Berechnungsgrundlage: einseitig aufgemessen und
beitseitig gereinigt
Menge: 1100,000 m²

**03.030 Wohneinheit, nachreinigen, bis 120 m²**
Wohnfläche: bis 120 m²
Menge: 19,000 Stk

**03.040 Gastroeinheit, nachreinigen, bis 240 m²**
Fläche: bis 240 m²
inkl. Bäder im UG
Menge: 1,000 Stk

**03.050 Zusätzliche An- und Abfahrt**
An- und Abfahrt inkl. Klienwerkzeug zu Zeiten, zu denen
die Baustelle seitens des AN nicht besetzt ist.
Menge: 5,000 St

### Los 03 Sonstiges

#### Titel 01 STD-Lohnarbeiten

**01.010 Stundenlohn, alle Berufsgruppen, auf Nachweis**
*** Bedarfsposition ohne GB
Eventuell erforderliche Arbeiten, die nicht im
Leistungsverzeichnis
erfasst sind und gegen Nachweis zur Ausführung kommen,
über
alle Berufsgruppen, Abrechnung erfolgt nur nach
anerkannten
Stundenzettel mit genauer Arbeitsbeschreibung,
Personalangaben
und Materialaufstellung.
Montagezulagen, Auslösungen, Fahrtkosten, etc. sind
aufzuführen.
Gleiches gilt für Kleinmaschineneinsatz und sonstige
Arbeitsmittel.
Für einen Vergütungsanspruch sind Stundenlohnzettel der
Bauleitung
arbeitstäglich oder auf gesonderte Vereinbarungen
vorzulegen.
Nachträglich eingereichte Stundenlohnnachweise werden
nicht
anerkannt.

Art:  StundenlohnarbeitenStundensatz für: über alle
Berufsgruppen gemitteltAbrechnung: je durch die
Bauleitung bestätigte Arbeitsstunde
Menge: 1,000 h

USt %: 19,00
